# Neubau Feuerwehrhaus, Kleinrinderfel
Angebotsaufforderung (GAEB 90, DA83)
Währung: EUR

## Leistungsverzeichnis
Datum: 22.09.20

### Gewerk 14 Außenanlagen

#### Titel 14.01 Baustelleneinrichtung

**14.01.0010 Baustelle einrichten**
Einrichten und Vorhalten der Baustelle für sämtliche in
der Leistungsbeschreibung aufgeführten Leistungen
einschl. Hebezeuge und zur Ausführung der hier
beschriebenen Maßnahmen, sowie aller Einrichtungen zur
Verkehrssicherung der Baustelle und weiteren Verhütung
von Arbeitsunfällen.
Menge: 1,000 psch

**14.01.0020 Baustelle räumen**
Räumen der kompletten Baustelleneinrichtung und
Geländeflächen, auf denen sich Baustelleneinrichtungen
befunden haben und wiederherstellen.
Menge: 1,000 psch

**14.01.0030 Vermessungstechnische Leistungen**
Alle benötigten Vermessungsleistungen sind Sache des AN
und sind in diese Position einzukalkulieren.
Menge: 1,000 psch

#### Titel 14.02 Entwässerung

**14.02.0010 Grabenaushub für KG DN100, Tiefe bis 0,75m**
Gräben für Entwässerungskanäle profilgerecht ausheben.
Arbeitsebene ist die Schottertragschicht, d = 25,00cm.
Aushub seitlich zum Wiedereinbau lagern (getrennt nach
Aushub und Schottermaterial).
Einschl. fachgerechtes Wiederverfüllen und Verdichten
nach DIN EN 1610 und ZTVE-StB mit dem seitlich
gelagerten Aushubmaterial bis auf UK
Schottertragschicht.
Einschl. Ergänzen der Schottertragschicht d = 25,00cm
mit seitlich gelagertem Schottermaterial.
Verdrängtes Material (Rohrquerschnitt, Auflager und
Bettung) wird Eigentum des AN und ist abzufahren und zu
entsorgen. Abrechnung nach ZTV-Wa.
Bodenklasse 4-5 DIN 18300

Der Grabenverbau ist, sofern erforderlich, mit
einzukalkulieren und wird nicht gesondert vergütet!
Verbauart nach Wahl des AN.

Aushubtiefe bis 0,75m,
Breite für 1 x KG-Rohr DN 100
Menge: 200,000 m

**14.02.0020 Grabenaushub für KG DN100, Tiefe bis 1,25m**
Leistung wie vor, jedoch
Aushubtiefe bis 1,25m, Breite für 1 x KG-Rohr DN 100
Menge: 5,000 m

**14.02.0030 Grabenaushub für KG DN125, Tiefe bis 0,75m**
Leistung wie vor, jedoch
Aushubtiefe bis 0,75m, Breite für 1 x KG-Rohr DN 125
Menge: 5,000 m

**14.02.0040 Grabenaushub für KG DN125, Tiefe bis 1,25m**
Leistung wie vor, jedoch
Aushubtiefe bis 1,25m, Breite für 1 x KG-Rohr DN 125
Menge: 5,000 m

**14.02.0050 Grabenaushub für KG DN 150, Tiefe bis 1,25m**
Leistung wie vor, jedoch
Aushubtiefe bis 1,25m, Breite für 1 x KG-Rohr DN 150
Menge: 10,000 m

**14.02.0060 Grabenaushub für Wasserleitungen, Tiefe bis 0,75m**
Graben für Wasserleitungen profilgerecht ausheben.
Arbeitsebene  ist die Schottertragschicht, d = 25,00cm.
Aushub seitlich zum Wiedereinbau lagern (getrennt nach
Aushub und Schottermaterial).
Einschl. fachgerechtes Wiederverfüllen und Verdichten
nach DIN EN 1610 und ZTVE-StB mit dem seitlich
gelagerten Aushubmaterial bis auf UK neue
Schottertragschicht.
Einschl. Ergänzen der Schottertragschicht d = 25,00cm
mit seitlich gelagertem Schottermaterial.
Verdrängtes Material (Rohrquerschnitt, Auflager und
Bettung) wird Eigentum des AN und ist abzufahren und zu
entsorgen. Abrechnung nach ZTV-Wa.
Bodenklasse 4-5 DIN 18300

Der Grabenverbau ist, sofern erforderlich, mit
einzukalkulieren und wird nicht gesondert vergütet!
Verbauart nach Wahl des AN.

Aushubtiefe bis 0,75m.
Menge: 160,000 m

**14.02.0070 Grabenaushub für Wasserleitungen, Tiefe bis 1,25m**
Leistung wie vor, jedoch
Aushubtiefe bis 1,25m
Menge: 5,000 m

**14.02.0080 Grabenaushub für Leerrohre Elektro, Tiefe bis 0,75m**
Graben für Leerrohre Elektro profilgerecht ausheben.
Arbeitsebene ist die Schottertragschicht, d = 25,00cm.
Aushub seitlich zum Wiedereinbau lagern (getrennt nach
Aushub und Schottermaterial).
Einschl. fachgerechtes Wiederverfüllen und Verdichten
nach DIN EN 1610 und ZTVE-StB mit dem seitlich
gelagerten Aushubmaterial bis auf UK neue
Schottertragschicht.
Einschl. Ergänzen der Schottertragschicht d = 25,00cm
mit seitlich gelagertem Schottermaterial.
Verdrängtes Material (Rohrquerschnitt, Auflager und
Bettung) wird Eigentum des AN und ist abzufahren und zu
entsorgen. Abrechnung nach ZTV-Wa.
Bodenklasse 4-5 DIN 18300

Der Grabenverbau ist, sofern erforderlich, mit
einzukalkulieren und wird nicht gesondert vergütet!
Verbauart nach Wahl des AN.

Aushubtiefe bis 0,75m.
Menge: 80,000 m

**14.02.0090 Grabenaushub für Leerrohre Elektro, Tiefe bis 1,25m**
Leistung wie vor, jedoch
Aushubtiefe bis 1,25m
Menge: 5,000 m

**14.02.0100 Bettung Versorgungsleitungen**
Bettung für Versorgungsleitungen Telefon, Elektro und
Gas gemäß Vorschrift der Versorgungsunternehmen
herstellen. Abrechnung je Leitung / Grabenlänge
Menge: 240,000 m

**14.02.0110 Hofsinkkasten**
Hofsinkkasten mit Aufsatz 500/500mm Klasse D400 und
Eimer, tiefe Bauform, aus Betonteilen nach DIN 4052
einschl. 10cm dickem Auflager aus Beton. Boden mit
eingearbeitetem Kunststoffmuffenauslauf aus PVC-hart
und Gleitringdichtung nach DIN 4060 für Anschluss von
Kunststoffrohrleitungen DN 100.
Menge: 2,000 Stck

**14.02.0120 Abwasserkanal KG 2000 DN 100, Tiefe bis 0,75m**
Kunststoffrohre aus Polyvinylchorid (PVC) hart nach DIN
19534 für Entwässerungskanäle und -leitungen für
Grundstücksanschlüsse, güteüberwacht, mit angeformter
Steckmuffe und Elastomerdichtring,
einschl. kompletter Auflager, sowie Einbettung aus
Splitt oder Sand entsprechend DIN 4033, wasserdicht
verlegen.
Sofern Grabenverbau vorhanden, ist der dadurch
entstehende Mehraufwand bei der Kanalverlegung mit
einzukalkulieren.
Für Formstücke wird 1,0m Rohr als Zulage vergütet.
Der AN hat vor Rohrverlegung eine prüffähige Statische
Berechnung gem. ATV Arbeitsblatt A 127 vorzulegen. Die
Rohre sind zu bemessen entsprechend Längsschnitt der
Kanäle für o.a. SWL. Evtl. Nachteile, die dem AG durch
verspätete oder Nichtvorlage der statischen Berechnung
entstehen, gehen zu Lasten des AN. Verlegevorschrift
des Herstellerwerkes beachten.

Material: PVC-hart (KG 2000)
Dimension DN 100, Tiefe bis 0,75m
Menge: 130,000 m

**14.02.0130 Abwasserkanal KG 2000 DN 100, Tiefe bis 1,25m**
Leistung wie vor, jedoch
Dimension: DN 100
Grabentiefe: bis 1,25m
Menge: 5,000 m

**14.02.0140 Abwasserkanal KG 2000 DN 125, Tiefe bis 0,75m**
Leistung wie vor, jedoch
Dimension: DN 125
Grabentiefe: bis 0,75m
Menge: 5,000 m

**14.02.0150 Abwasserkanal KG 2000 DN 125, Tiefe bis 1,25m**
Leistung wie vor, jedoch
Dimension: DN 125
Grabentiefe: bis 1,25m
Menge: 5,000 m

**14.02.0160 Abwasserkanal KG 2000 DN 150, Tiefe bis 1,25m**
Leistung wie vor, jedoch
Dimension: DN 150
Grabentiefe: bis 1,25m
Menge: 10,000 m

**14.02.0170 Aushub Revisionsschacht, Tiefe bis 2,25m**
Gruben für Schächte und Bauwerke profilgerecht
ausheben. Arbeitsebene ist die 1. Lage
Schottertragschicht, d=25cm.
Aushub seitlich zum Wiedereinbau lagern (getrennt nach
Aushub und Schottermaterial).
Einschl. fachgerechtes Wiederverfüllen und Verdichten
nach DIN EN 1610 und ZTVE-StB mit dem seitlich
gelagerten Aushubmaterial bis auf UK
Schottertragschicht.
Einschl. Ergänzen der Schottertragschicht d=25cm mit
seitlich gelagertem Schottermaterial.
Verdrängtes Material (Schacht, Auflager, etc.) wird
Eigentum des AN und ist abzufahren und zu entsorgen.
Abrechnung nach ZTV-Wa.
Bodenklasse 4-5 DIN 18300

Der Verbau ist, sofern erforderlich, mit
einzukalkulieren und wird nicht gesondert vergütet!
Verbauart nach Wahl des AN.

Schächte und Bauwerke bis 2,25m Tiefe,
Breite für Betonschacht DN 1000
Menge: 5,000 Stck

**14.02.0180 Revisionsschacht DN 1000 Tiefe bis 2,25m**
Beton-Schacht, rund, lichte Weite 1000 mm,
Ausführung gemäß DIN EN 1610
aus Betonfertigteilen DIN 4034-1,
mit Schachtunterteil aus Beton nach FBS-QR,
einschl. erforderlichem Unterbau,
Schachtringe, Schachthals, Auflagering gleich DN,
Fugendichtung mit Dichtring aus Elastomeren DIN 4060,
Steigeinrichtung, Ausführung nach DIN 19555,
Steighöhe 25 cm,
Auskleidung Gerinne und Auftritt mit Zementestrich ZE
20 DIN 18560,

einschl. Anschlüsse für drei Anschlussrohre bis DN250
lichte Schachttiefe bis 2,25m
Menge: 5,000 Stck

**14.02.0190 Schachtabdeckung**
Schachtabdeckung DIN EN 124/DIN 1229, Klasse D400
Deckel rund aus Gusseisen mit Betonfüllung, mit
Lüftungsöffnungen, DIN 4271 - R-B 125, höhengerecht in
Mörtel MG III setzen.
einschl. Rahmen aus Gusseisen mit Betonkranz und
Schmutzfänger F DIN 1221.
Menge: 5,000 Stck

**14.02.0200 Leerrohr KG DN 100**
Leerrohre KG DN 100 für bauseitige Wasserleitung in
vorhandenen Graben einbringen.
Menge: 5,000 m

**14.02.0210 Leerrohr Kabuflex 110**
Kabelzugrohre DN100 liefern, in vorhandenen Graben
einbringen einschließlich erforderlicher Umhüllung mit
Sand.
Menge: 80,000 m

**14.02.0220 Dichtheitsprüfung des Abwasserkanalsystems**
Dichtheitsprüfung DIN 4033 des Abwasserkanalsystems mit
Wasser, Wasser liefern und schadlos beseitigen, Prüfen
nach "ZTV Tiefbauarbeiten", DN 100 bis DN 200
Leistungsumfang: sämtliche ausgeführten Kanalrohre,
einschließlich aller Rohrverbindungen.
Menge: 1,000 psch

**14.02.0230 Regenwasserkanal KG DN 100, Tiefe bis 0,75m**
Kunststoffrohre aus Polyvinylchorid (PVC) hart nach DIN
19534 für Entwässerungskanäle und -leitungen für
Grundstücksanschlüsse, güteüberwacht, mit angeformter
Steckmuffe und Elastomerdichtring,
einschl. kompletter Auflager, sowie Einbettung aus
Splitt oder Sand entsprechend DIN 4033, wasserdicht
verlegen.
Sofern Grabenverbau vorhanden, ist der dadurch
entstehende Mehraufwand bei der Kanalverlegung mit
einzukalkulieren.
Für Formstücke wird 1,0m Rohr als Zulage vergütet.
Der AN hat vor Rohrverlegung eine prüffähige Statische
Berechnung gem. ATV Arbeitsblatt A 127 vorzulegen. Die
Rohre sind zu bemessen entsprechend Längsschnitt der
Kanäle für o.a. SWL. Evtl. Nachteile, die dem AG durch
verspätete oder Nichtvorlage der statischen Berechnung
entstehen, gehen zu Lasten des AN. Verlegevorschrift
des Herstellerwerkes beachten.

Material: PVC-hart (KG)
Dimension DN 100, Tiefe bis 0,75m
Menge: 70,000 m

**14.02.0240 Regenwasserkanal KG DN 100, Tiefe bis 1,25m**
Leistung wie vor, jedoch
Dimension: DN 100
Grabentiefe: bis 1,25m
Menge: 5,000 m

**14.02.0250 Standrohr DN 100**
Standrohr "Loro X" oder gleichwertig, DN 100, Länge =
1000mm, mit integrierter Revisionsöffnung, als Übergang
zwischen Fallrohr und Grundleitung,
einschl. Übersteckmanschette,
einschl. Anschluss an die Grundleitung.
Menge: 4,000 Stck

#### Titel 14.03 Befestigte Flächen

*Hinweis*
Geplanter Bodenaufbau:
 [Bild]

**14.03.0010 Ausgleichsschicht Freiflächen d = 10 cm**
Schottertragschicht nach ZTVT StB 97/02 auf der
vorhandenen Schottertragschicht als 1. Lage im Bereich
der Freiflächen im Gefälle, Bauklasse V, EV2 >= 120
MN/qm, Korngröße: 0/32 bzw. 0/56.
Anlieferung als fertig zusammengesetztes Mineralgemisch
aus Werken mit Güteüberwachung, eben abgewalzt.
Schichtstärke d = 10cm
Menge: 120,000 m³

**14.03.0020 Schottertragschicht Freiflächen d = 25 cm (2. Lage)**
Schottertragschicht nach ZTVT StB 97/02 auf der
vorhandenen Schottertragschicht als 2. Lage im Bereich
der Freiflächen im Gefälle, bis 3 %, nach Planvorgabe
herstellen, Bauklasse V, EV2 >= 120 MN/qm, Korngröße:
0/32 bzw. 0/56.
Anlieferung als fertig zusammengesetztes Mineralgemisch
aus Werken mit Güteüberwachung, eben abgewalzt.
Schichtstärke d = 25cm
Menge: 1300,000 m²

**14.03.0030 Plattendruckversuche ZTVE-STB**
Durchführung der nach ZTVE-StB 94 Abschnitt 14.1
erforderlichen Plattendruckversuche zur Ermittlung der
Verdichtungs- bzw. Tragfähigkeitswerte der Schüttungen
des Planums und der Frostschutzschicht durch eine
anerkannte Prüfstelle.
Die Versuche sind einschließlich der Gestellung eines
ausreichend belasteten LKW im Beisein des Vertreters
des AG durchzuführen.
Das Messergebnis und die Auswertung sind der Bauleitung
in zweifacher Ausführung zur Verfügung zu stellen.
Nur nach Angabe der Objektüberwachung; Kontroll-, keine
Eignungsprüfungen.
Menge: 4,000 Stck

**14.03.0040 Asphalttragschicht 120mm Außenbereich**
Asphalttragschicht 0/32, Bauklasse III, Mischgutart CS,
Bitumen B 65, Mindestbitumengehalt 3,7 Gew. %,
Mindestanteil an doppelt gebrochenem Korn 70 Gew. %.
Unebenheiten < 6mm. Evtl. erforderliches Reinigen und
Anspritzen der einzelnen Lagen bei mehrschichtigem
Einbau ist in den Einheitspreis einzurechnen.
Aufgemessen wird die obere Fläche der Tragschicht.
Schichtstärke d = 120mm
Menge: 1000,000 m²

**14.03.0050 Asphaltdeckschicht 40mm Außenbereich**
Deckschicht aus Asphaltbeton mit Edelsplitt gem. ZTV
Asphalt  StB 94 aus Mischwerken mit Güteüberwachung.
Randeinfassungen sind im Anschlussbereich mit
Haftkleber vorzuspritzen, einschl. Absplitten der
Oberfläche und Abkehren / Entsorgen des überschüssigen
Splitts nach 3-4 Wochen.
Tages- und Arbeitsfugen sind in diese Position mit
einzukalkulieren.
Schichtstärke d  = 40mm
Menge: 1000,000 m²

**14.03.0060 Asphalttragschicht 120mm Außenwaschplatz**
Wie vor, jedoch als Kleinfläche mit Trichtergefälle auf
Hofeinlauf.
Schichtstärke d= 120mm
Menge: 70,000 m²

**14.03.0070 Asphaltdeckschicht 40mm Außenwaschplatz**
Wie vor, jedoch als Kleinfläche mit Trichtergefälle auf
Hofeinlauf.
Für Silos und Außenwaschplatz geeignet
Schichtstärke d= 40mm
Menge: 70,000 m²

**14.03.0080 Schmelzband einbauen**
Schmelzband 30 x 10 mm für Fuge zwischen
Deckenanschlüssen im Bereich der Fahrbahn einbauen.
Menge: 50,000 m

**14.03.0090 1-Zeiler am Hallensockel**
Einzeiler umlaufend an Hallensockel aus
Betonpflastersteinen nach DIN 18501, Kanten ungefast,
Steine ohne Vorsatzbeton mit einer max. Fugenbreite von
10 mm auf 20 cm dickem Fundament aus C25/30 herstellen.
Den Fundamentbeton als Rückenstütze 10cm breiter als
der Einzeiler herstellen und keilförmig bis zur halben
Steinhöhe hochziehen, Steingröße 140x160x160mm
(Würfel), Farbe grau, Fugen mit Zementmörtel vergießen.
Menge: 80,000 m

**14.03.0100 2-Zeiler am Hallensockel**
Wie vor jedoch als 2-Zeiler
Menge: 10,000 m

**14.03.0110 1-Zeiler freistehend**
Einzeiler freistehend als Randbegrenzung aus
Betonpflastersteinen nach DIN 18501, Kanten ungefast,
Steine ohne Vorsatzbeton mit einer max. Fugenbreite von
10 mm auf 20 cm dickem Fundament aus C25/30 herstellen.
Den Fundamentbeton als Rückenstütze 10cm breiter als
der Einzeiler, soweit dieser nicht an die Borde oder
dgl. anschließt, herstellen und keilförmig bis zur
halben Steinhöhe hochziehen.
Steingröße 140x160x160mm (Würfel), Farbe grau, Fugen
mit Zementmörtel vergießen.
Menge: 25,000 m

**14.03.0120 3-Zeiler freistehend**
Dreizeiler freistehend als Randbegrenzung, bzw.
im Torbereich, aus Betonpflastersteinen nach
DIN 18501, Kanten ungefast, Steine ohne
Vorsatzbeton mit einer max. Fugenbreite von 10
mm auf 20 cm dickem Fundament aus C25/30
herstellen. Den Fundamentbeton als
Rückenstütze 10cm breiter als der Zweizeiler,
soweit dieser nicht an die Borde oder dgl.
anschließt, herstellen und keilförmig bis zur
halben Steinhöhe hochziehen.
Steingröße 140x160x160mm (Würfel), Farbe
grau, Fugen mit Zementmörtel vergießen.
Menge: 15,000 m

**14.03.0130 Tiefbord Randbegrenzung**
Tiefbord einschichtig, beidseitige Fase  aus Beton als
Randbegrenzung u.a. im Bereich der Stellplätze zur
Grünfläche, zum Schotterrasen, 100/25/8 cm, mit
Vorsatzbeton, C25/30 (B25), verlegen einschließlich
Bettung und Rückenstütze DIN 18318, engfugig verlegen,
einschließlich halbe Leistensteine (l=50cm).
Menge: 220,000 m

**14.03.0140 Zulage Tiefbord Innen-/Außenecken**
Menge: 6,000 Stck

**14.03.0150 Rundbordstein**
Rundbordstein 15/19/100 cm r2
Inkl. Unterbau wie vor.
Menge: 20,000 m

**14.03.0160 Zulage Rundbord Innen-/Außenecken**
Menge: 1,000 Stck

**14.03.0170 Traufstreifen herstellen**
Traufstreifen um das Gebäude als Spritzschutz aus
Riesel gewaschen 16/32
Breite ca. 30cm
Unter dem Traufstreifen ist ein Vlies >125 g/qm zu
verlegen und ca. 2cm unter Geländeoberkante gerade
abzuschneiden.
Einschl. seitliche Abgrenzung aus Betonleistenstein
100/25/8cm auf Beton Dicke 20cm, mit Rückenstütze
beidseitig 10cm
Einschl. Grundmauerschutzbahn an der aufgehenden Wand,
Höhe 50cm, Materialdicke 0,6mm, Luftvolumen zwischen
den Noppen ca.  5,3 l/qm
Einschl. Verfüllen mit Riesel
Einschl. Erdarbeiten, überschüssiges Material seitlich
lagern und wieder einbauen, Restmaterial abfahren.
Menge: 20,000 m

#### Titel 14.04 Freiflächen

*Hinweis*
Technische Vorbemerkungen

Aufschüttungsflächen im Vegetationsbereich sind bis zur
Standfestigkeit zu verdichten. Auffüllungen sind in
Schichten von höchstens 30cm lagenweise zu verdichten.
Das Material ist höhen- und profilgerecht abzuschieben
oder aufzufüllen, dabei sind Unebenheiten von +/- 50cm
auszugleichen. Für nötige Handarbeiten an Gebäuden,
Straßenanschlüssen, Böschungen wird kein Zuschlag
gewährt. Böschungen sind fachgerecht anzulegen.
Homogenbereiche B1-B3 DIN 18300
Max Gewicht Baufahrzeuge ca. 14t, wahlweise Radbagger
oder Kettenbagger mit Gummikette (zum Schutz der
bereits fertiggestellte Asphalt-, Pflasterfläche).

**14.04.0010 Erdplanum Oberboden**
Erdplanum mit Oberboden für begrünte Flächen
herstellen. Die Sollhöhen sind mit einer
Profilgenauigkeit von +/- 2cm einzuhalten. Anschlüsse
an Wege, Plätze und sonstige Beläge 2cm unter
Belagoberfläche.
Materialausgleich innerhalb des Geländes,
überschüssiges Material ist innerhalb der Baustelle zu
verfahren und profilgerecht einzubauen.
Homogenbereiche B1-B3 DIN 18300.
Steine, Fremdkörper, Unkraut und schwer verrottbare
Pflanzenteile ablesen, Durchmesser der Steine und
Fremdkörper ab 5cm, Stoffe werden Eigentum des AN und
sind zu beseitigen.

Der Oberboden ist bauseits vorhanden, da das Baufeld
auf einer ehemaligen landwirtschaftlich genutzten
Fläche (Ackerbau) liegt.

Abrechnung in der Abwicklung.
Menge: 50,000 m2

**14.04.0020 Offene Rigole**
Erstellen einer offenen Rigole zur Ableitung des
Oberflächenwassers. Inkl. Aushub für notwenigen Graben
(H = ca. 0,40m / B = ca. 0,40m). Mit Filtervlies als
Trennlage zwischen Schotter und Erdreich auslegen
(Überlappungen werden nicht gesondert vergütet),
einbauen einer Drainageleitung (DN 125) und auffüllen
mit Schotter 16/32.
Menge: 10,000 lfm

**14.04.0030 Drainageleitung Böschungssohle Grundstücksgrenze**
Drainageleitung DN 100 als Teilsickerrohr zur
Entwässerung der Böschungssohle vor nördlichen
Grundstücksgrenze fachgerecht verlegen, Material: PVC-
U, querversetzt geschlitzt mit glatter Fließsohle und
Muffe, oberflächennah zu verlegen in vorhandener
Schotterschicht 8/32 in einer Tiefe von ca. 20-30cm und
einschl. Filtervlieseinschlag des Teilsickerrohrs und
Überdecken mit Schottermaterial
Menge: 70,000 m

**14.04.0040 Böschung abtragen**
Gelände im Bereich der Grundstücksgrenzen als Böschung
abtragen und Material seitlich zum Wiedereinbau lagern.
Höhe 20-50 cm
Breite 30-70 cm
Menge: 140,000 m

#### Titel 14.05 Leichtflüssigkeitsabscheider

*Hinweis*
Die Berechnungen erfolgten auf Grundlagen eines
Produktes der Fa. Mall, jedes gleichwertige Produkt
kann angeboten werden.

 [Bild]

**14.05.0010 Aushub**
Baugrube für Leichtflüssigkeitsabscheider und
Probeentnahmeschacht herstellen. Bodenklasse 4
Aushubtiefe bis 2,65m; einschließlich lagenweise
Wiederverfu¨llung und verdichten mit geeignetem
Aushubmaterial; Überschüssiges Material ist abzufahren
und geht in das Eigentum des AN über. Alle
erforderlichen Verbauarbeiten sind hier mit
einzukalkulieren.
Menge: 25,000 m3

**14.05.0020 Leichtflüssigkeitsabscheider**
Anlagen zur Begrenzung von Kohlenwasserstoffen in
mineralölhaltigen Abwässern mit Anteilen an Biodiesel
und Ethanol
- selbstreinigende, wartungsfreie Koaleszenzeinrichtung
aus Edelstahl
- freier Kugeldurchgang durch die Anlage wie die
Anschlussnennweite
- selbsttätige Verschlusseinrichtung am Ablauf
- normgerechter Schutz der inneren Oberfläche -
Brandverhalten Klasse A1
- typgeprüfter Nachweis der Tragfähigkeit und
Gebrauchstauglichkeit nach DIN 19901
- Funktionsanforderungen durch unabhängige dritte
Stelle typgeprüft
- werkseigene Produktionskontrolle fremdüberwacht
Serien- / Schemazeichnung SI010-2500-SPIN Zulassung /
Bauartgenehmigung Z-83.8-48
Gütezeichen RAL GZ 693
Nenngröße 10
Inhalt Sedimentationseinr. 2500 l
LF-Speichermenge 910 l Expositionsklasse
XC4,(XA2),XF3;WF;WU
Werkstoffgüte Behälter C35/45
Lastbild / Lastklasse SLW60/EC2 (Schwerlastwagen)
Gesamttiefe 2.590 mm
Zulauftiefe 950 mm
Ablauftiefe 970 mm
schwerstes Einzelgewicht 5.120,00 KG
Gesamtgewicht 7.473,00 KG

Abscheider bestehend aus Rundbehälter und
Schachtbauwerk inkl. Schachtdichtsystem und
Wanddurchführungen.
Fabrikat: Neutraspin NS 10-2500 oder gleichwertig
liefern und montieren

Angebotenes
Fabrikat:.....................................
Menge: 1,000 Stck

**14.05.0030 Probeentnahmeschacht**
Probeentnahmeschacht
- zur Entnahme von Wasserproben aus dem fließenden
Abwasserstrom
- Belüftung bei vollgefülltem Leitungsquerschnitt
- zum Setzen der Absperrelemente bei der
Dichtheitsprüfung
- als normgerechtes Bauwerk für den Einstieg, zur
Kontrolle und Inspektion
- geeignet zur Inspektion der nachfolgenden
Kanalisation
Gütezeichen RAL GZ 693
Regelwerk DIN 1999-100
Anschlussnennweite DN150
Expositionsklasse XC4,(XA2),XF3;WF;WU
Werkstoffgüte Behälter C35/45
Lastbild / Lastklasse SLW60/EC2 (Schwerlastwagen)
Gesamttiefe 1.305 mm
Zulauftiefe 995 mm
Ablauftiefe 1.155 mm
schwerstes Einzelgewicht 1.220,00 KG
Gesamtgewicht 1.822,00 KG

Probeentnahmeschacht bestehend aus Rundbehälter und
Schachtbauwerk inkl. Schachtdichtsystem und
Wanddurchführungen inkl. Verbindungen.
Fabrikat: Neutracheck 150 oder gleichwertig
liefern und montieren

Angebotenes
Fabrikat:.....................................
Menge: 1,000 Stck

**14.05.0040 Alarmanlage Öl- Aufstausonde**
Alarmanlage mit Öl-und Aufstausonde, inkl.
Schutzgehäuse und inkl. Verkabelung.

Angebotenes
Fabrikat:.....................................
Menge: 1,000 Stck

**14.05.0050 Warn- und Überwachungsanlage**
Warn- und Überwachungsanlage für
Leichtflüssigkeitsabscheideranlagen DIN EN 858 und DIN
1999-100 incl. Sensoren. Für alle Neuanlagen und
Nachrüstungen bestehender
Leichtflüssigkeitsabscheideranlagen geeignet bestehend
aus:
- Anzeigegerät mit optischer und akustischer
Signalanzeige
- Überwachungselektronik für die Auswertung von 2 x 3
Sensoren
- Speicherung der letzten 30 Alarm-/Störmeldungen
- Spritzwassergeschützte Folientastatur Schutzart IP 65

- 4-zeilige OLED-Anzeige
- 3 potentialfreie Relaisausgänge für den Anschluss an
externe Meldeeinrichtungen
- Versorgungsstromkreis 230 VAC ca. 6 VA 50 Hz und
Batterieversorung (9 V, 12 V und 24 V)
- USB-Schnittstelle für Datenübertragung (nur für
passive USB-Geräte)
- EU-Baumusterprüfbescheinigung TÜV 17 ATEX 204326
- max. Kabellänge bis 450 Meter möglich, 2-adrige
Ausführung

Warn- und Überwachungsanlage inkl.
Leichtflüssigkeitssensor, Niveauwächter und Kabelmuffe
liefern und montieren.
Menge: 1,000 Stck

**14.05.0060 Kabel**
Kabel LIYCY 1x2,0x0,5mm², Ölbeständig abgeschirmt,
Außenmantel hellblau, benzin-/mineralölbeständig nach
DIN 0472 T.803
Menge: 50,000 m

**14.05.0070 Potentialausgleichkabel**
Potentialausgleichskabel H07VK6 grün/gelb
Menge: 50,000 m

**14.05.0080 Inbetriebnahme**
- Einziehen des Zuleitungskabels durch das Leerrohr in
den Abscheider
- Montage der Sensoren im Abscheider
- Montage des Anzeigegerätes am Aufstellort
- Verbinden der Sensorkabel mit dem Zuleitungskabel und
Verdrahtung des Zuleitungskabels im Anzeigegerät
- Falls erforderlich (Ex-Schutz), Einziehen der
Potentialausgleichsleitung durch das Leerrohr in den
Abscheider, Anschließen im Abscheider und an der
bauseits vorbereiteten Anschlussmöglichkeit im Bereich
des Anzeigegerätes.
- Abdichten der Kabeleinführung im Abscheider
- Funktionstest der selbsttätigen Warneinrichtung und
Inbetriebnahme
Menge: 1,000 psch

**14.05.0090 Schulung Abscheider**
Sachkundeschulung vor Ort zur Eigenüberwachung von
Abscheideranlagen durch einen Sachkundigen.
Einschließlich aller Nebenkosten (Fahrt, etc.)
Einschließlich Erstellen und Liefern eines
Betriebstagebuchs inkl. Erfassen aller relevanten Daten
zur Abscheideranlage wie Schichtdicken etc.
Menge: 1,000 psch

**14.05.0100 Abnahme DIN 1999-100 DIN 4040-100**
Abnahme muss nach DIN 1999-100 / DIN 4040-100 vor
Inbetriebnahme durch zugelassenen Fachbetrieb
durchgeführt werden.
Menge: 1,000 psch

**14.05.0110 Wartungsset**
für die monatliche Eigenkontrolle und halbjährliche
Wartung von Abscheideranlagen gem. DIN EN 858-2 und DIN
1999-100 bestehend aus
Kunststoffkoffer 1 ST
pH-Indikatorpapier 1 ST
Ölmessschwimmer 1 ST
Zollstock 1 ST
Teleskopstange Alu 1 ST
Peilteller PE 1 ST
Einschraubhaken 1 ST
Aushebeschlüssel 2 ST
Betriebstagebuch Leichtflüssigkeitsabscheider DIN1999-
100 EN858
Menge: 1,000 Stck

#### Titel 14.06 Zisterne

**14.06.0010 Aushub für Zisterne**
Arbeitsebene ist das Rohplanum (=40cm unter OK FF). Die
Position beinhaltet das Ausheben der Zisternengrube ab
OK Rohplanum.

Das Aushubmaterial ist seitlich zum Wiedereinbau zu
lagern. Das Verdrängungsmaterial ist zu laden und
abzufahren (geht in Eigentum des AN über). Einschl.
fachgerechtes Wiederverfüllen und Verdichten mit dem
seitlich gelagerten Aushubmaterial.

Inkl. Einbau der bauseits vorhandenen
Kunststoffzisterne, Länge ca. 8,00m, Durchmesser ca.
1,50m.
Umhüllung mit Sand.
Menge: 35,000 m³

#### Titel 14.07 Stundenlohnarbeiten

**14.07.0010 Vorarbeiter**
Menge: 10,000 Std

**14.07.0020 Facharbeiter**
Menge: 10,000 Std

**14.07.0030 Helfer**
Menge: 10,000 Std

**14.07.0040 Natursand gewaschen 0 - 3mm**
*** Bedarfsposition mit GB
Menge: 1,000 m3

**14.07.0050 Natursand gewaschen 0 - 7mm**
*** Bedarfsposition mit GB
Menge: 1,000 m3

**14.07.0060 Kies gewaschen 4 - 16mm**
*** Bedarfsposition mit GB
Menge: 1,000 m3

**14.07.0070 Kies gewaschen 0 - 32mm**
*** Bedarfsposition mit GB
Menge: 1,000 m3

**14.07.0080 Auffüllkies 0 - 32mm**
*** Bedarfsposition mit GB
Menge: 1,000 m3

**14.07.0090 Explosionsstampfer o. Bedienung**
*** Bedarfsposition mit GB
Menge: 1,000 Std

**14.07.0100 Flächenrüttler o. Bedienung**
*** Bedarfsposition mit GB
Menge: 1,000 Std

**14.07.0110 Tieflader o. Bedienung**
*** Bedarfsposition mit GB
Menge: 1,000 Std

**14.07.0120 Bagger bis 0,40m3 o. Bedienung**
*** Bedarfsposition mit GB
Menge: 1,000 Std

**14.07.0130 Bagger von 0,40 - 1,00m3 o. Bedienung**
*** Bedarfsposition mit GB
Menge: 1,000 Std

**14.07.0140 Bagger über 1,00m3 o. Bedienung**
*** Bedarfsposition mit GB
Menge: 1,000 Std

**14.07.0150 Planierraupe 100kW, o. Bedienung**
*** Bedarfsposition mit GB
Menge: 1,000 Std
Zuordnung: 599

**14.07.0160 Vibrationswalze 8,00t o. Bedienung**
*** Bedarfsposition mit GB
Menge: 1,000 Std

**14.07.0170 Radlader bis 45kW o. Bedienung**
*** Bedarfsposition mit GB
Menge: 1,000 Std

**14.07.0180 Radlader von 45 - 75kW o. Bedienung**
*** Bedarfsposition mit GB
Menge: 1,000 Std

**14.07.0190 Radlader über 75kW o. Bedienung**
*** Bedarfsposition mit GB
Menge: 1,000 Std

**14.07.0200 Lkw 3,50t o. Bedienung**
*** Bedarfsposition mit GB
Menge: 1,000 Std

**14.07.0210 Lkw 7,00t o. Bedienung**
*** Bedarfsposition mit GB
Menge: 1,000 Std

**14.07.0220 Lkw 12,00t o. Bedienung**
*** Bedarfsposition mit GB
Menge: 1,000 Std

USt %: 16,00
